# Lichtinszenierungskonzept Altstadt Tecklenburg, BA01
Angebotsaufforderung (GAEB DA XML 3.2, DA83)
Projekt: K052-212
Währung: EUR
Auftraggeber: Stadt Tecklenburg, Landrat-Schultz-Straße 1
Ausführungsort: Lichtinszenierungskonzept Altstadt in Te
Erstellt mit: BUILDUP, BUILDUP v30.0.0.0, 18.05.2026

## 000 Lichtinszenierungskonzept Altstadt Tecklenburg, BA01

*Hinweis: Baubeschreibung*
Die Stadt Tecklenburg plant die Umsetzung  eines Beleuchtungs- und Lichtinszenierungskonzeptes für den innerstädtischen Bereich und die Schlossstraße in der Stadt Tecklenburg. Die Maßnahme wird als Fortsetzung des bereits durchfgeführten Lichtinszenierunges auf dem Burgberg angesehen.
Die Maßnahme soll in zwei Bauabschnitten umgesetzt werden. Vor dem Hintergrund der Festspielaktivitäten auf dem Burgberg ist der aktuell ausgeschriebene Bauabschnitt 1 von Mitte September bis Ende Dezember 2026 durchzuführen. Der zu einem späteren Zeitpunkt durchzuführende Bauabschnitt 2 soll dann voraussichtlich ab Früjahr 2027 umgesetzt werden. Der Leistungsumfang für den Bauabschnitt 2 ist in diesem Leistungsverzeichnis nicht abgebildet.
Die neuen Beleuchtungsmaßnahmen müssen dazu beitragen, die Innenstadt (Landrat-Schultz-Straße, Krummacherstraße, Markt) und die angrenzende Schlossstraße besser auszuleuchten und die alte Bausubstanz (im Wesentlichen Fachwerkhäuser) und ggf. alter Baumbestand durch den gezielten Einsatz von Leuchtmitteln hervorzuheben.
Im Wesentlichen sind ausgehend von der Kreisverwaltung bis zum Kulturhaus sowie vom Markplatz über die Schlossstraße bis zur Straße "Am Hagen" vorhandene Straßenleuchten und  Bodeneinbaustrahler (rund) zu ersetzen bzw. neue Lichtelemente zu ergänzen. Im Torhaus Legge und in der Meese, dem Durchgang zum Kulturhaus, werden rechteckige Bodenleuchten eingebaut, um die Wirkung der Gewölbe hervorzuheben.
Das Baufeld ist vor Angebotsabgabe zu inspizieren. Im Besonderen wird darauf hingewiesen, dass die aufzunehmende Oberfläche aus Natursteinen besteht und ein fachgerechter Wiedereinbau zu erfolgen hat. Darüber hinaus ist zwingend auf eine ordnungsgemäße Baustellenabsicherung während und nach den Baustellentätigkeiten zu achten, da der Altstadtbereich fußgängertechnisch hoch frequentiert und der Anlieferverkehr aufrecht zu erhalten ist. Im Weiteren sind mit den Anliegern im Vorfeld Abstimmungen über die Dauer der Einschränkungen durch die Tiefbauarbeiten insbesondere in den Geschäftseingangsbereichen abzustimmen.
Die Arbeiten umfassen die beschriebenen Leistungen, Die elektrotechnische Installation der Leuchten erfolgt in Abstimmung mit den Stadtwerken Lengerich.

Die Ausschreibung basiert auf die produktbezogenen Leuchten und Bodeneinbaustrahler der Fa. Bega, Menden. Es sind keine gleichwertigen Produkte vor dem Hintergrund der Kompatibilität und Wartungskosten zugelassen.

### 1 Baustelleneinrichtung

**1.1 Baustelleneinrichtung**
Baustelle einrichten
Geräte, Werkzeuge und sonstige Betriebsmittel, die zur vertragsgemäßen Durchführung der Bauleistungen erforderlich sind, auf die Baustelle bringen, bereitstellen und -soweit der Geräteeinsatz nicht gesondert berechnet wird - betriebsfertig aufstellen und vorhalten.
Die erforderlichen festen Anlagen herstellen. Baubüros, Unterkünfte, Werkstätten, Lagerschuppen, Abgrenzungen und dgl., soweit erforderlich, antransportieren, aufbauen und einrichten.
Strom-, Wasser- sowie Entsorgungseinrichtungen und dgl. für die Baustelle, soweit erforderlich, herstellen.
Erforderliche Zufahrtswege zur Baustelle sowie Lagerplätze, Einzäunungen, sonstige Platzbefestigungen und Wege im Baustellenbereich anlegen. Diese sind vom AN selbständig zu organisieren. Die vom Auftragnehmer benutzten öffentlichen Straßen sind während der gesamten Bauzeit sauber zu halten, ggf. Reinigung durch Einsatz eines Kehr- und Saugwagens.
Menge: 1,000 psch

**1.2 Verkehrssicherung**
Verkehrssicherung
Einrichtungen zur Verkehrssicherung, zur  Verkehrs- umlenkung und Verkehrsregelung nach Maßgabe der zuständigen Straßenverkehrsbehörde und der Stadt Tecklenburg mit der erforderlichen Beschilderung und Beleuchtung einschließlich Antransport, Vorhalten, Warten und Umsetzen der erforderlichen Gebots-und Hinweisschilder usw. während der Bauzeit.
Nach Beendigung der Bauzeit aufgestellte Schilder, Leiteinrichtungen usw. abbauen, abfahren und benutzte Flächen in den ursprünglichen Zustand zurückversetzen.
Menge: 1,000 psch

**1.3 Grenzsteine/ Markierungen sichern**
Grenzsteine/ Markierungen sichern
Grenzsteine / -punkte sowie Vermessungspunkte im Baufeld während der Bauarbeiten nach Wahl des AN sichern.
Grenzsteine / -punkte sowie Vermessungspunkte  werden vor Beginn der Bauarbeiten vom AG angezeigt. Über die Grenzanzeige ist ein Übergabeprotokoll anzufertigen.
Beschädigte Grenzsteine / -punkte sind auf Kosten des AN durch einen öffentlich bestellten Vermessungsingenieur wiederherzustellen.
Menge: 5,000 St

**1.5 Baustelle räumen**
Baustelle räumen
Baustelle von allen Geräten, Anlagen, Einrichtungen und dgl. räumen.
Benutzte Flächen und Wege entsprechend dem ursprünglichen Zustand unter Wahrung der landschaftspflegerischen Belange ordnungsgemäß her-richten. Verunreinigungen beseitigen.
Soweit nicht für bestimmte Leistungen für das Räumen der Baustelle gesonderte Positionen im Leistungsverzeichnis enthalten sind, gilt die Pauschale für alle Leistungen der Einzelmaßnahme.
Menge: 1,000 psch

### 2 Erdarbeiten

*Hinweis: Rohrgraben - Erschwernisse*
Hinweis
Rohrgraben - Erschwernisse

Der Auftragnehmer hat sich vor Abgabe des Angebotes von den örtlichen Gegebenheiten zu überzeugen und in Kenntnis zu setzen. Bedingt durch örtliche Gegebenheiten ist die Kabeltrasse beengt bzw. schwer zugänglich.
(Anpassung Gerätschaften etc.)
Bei der Rohrgrabenerstellung wird Handarbeitauszuführen sein. Sämtliche Erschwernisse sind in den nachfolgenden Positionen einzukalkulieren!

**2.1 Kabelgraben**
Kabelgraben profilgerecht ausheben.
Grabentiefe ca. 70 cm, Grabenbreite ca. 70 cm
Die Grabentiefe wird gerechnet ab OK Planunm, nach Straßenaufbruch bis zur Grabensohle.
Aushub, sofern geeignet, zur Wiederverwendung seitlich lagern, nach Verlegung der Kabel in Graben oberhalb der Leitungszone gemäß ZTVE einbauen und verdichten.
Boden für die Umhüllung der Kabel (Gesamtstärke 10 cm + Kabel + 10 cm)
Zum Verfuellen nicht verwendeter Aushub in Eigentum des AN übernehmen und beseitigten.
Abgerechnet wird über m³ Bodenaushub (Abrechnung ggf. unterschiedlicher Aushubquerschnitte / -tiefen)
Menge: 50,000 m³

**2.2 Boden für Kopflöcher**
Boden für die Herstellung von Kopflöchern ausheben, seitlichen lagern; gerechnet ab Ok Planum,
seitlich gelagerten Aushub nach Herstellungs- bzw. Verlegarbeiten (Beleuchtung) einbauen und ordnungsgemäß verdichten;
EV2 auf dem Planum 45 MN/m²
Menge: 30,000 m³

*Hinweis: Hinweis Versorger*
Hinweis Versoger
Beim Bau freigelegte oder berührte Ver- und Entsorgungs- leitungen müssen sorgfältig und betriebssicher geschützt werden. Mit der Vergütung der nachfolgenden Positionen sind alle Erschwernisse und Aufwendungen bei der Wasser-haltung, beim Baugrubenaushub und -verbau, sowie bei den Erd- und den Straßenbauarbeiten abgegolten.
Der Leistungsumfang beinhaltet die Sicherung von kreu-zende und parallel verlaufende Ver- und Entsorgungslei-tungen unterschiedlicher Durchmesser und Querschnitte einschl. der Unterfangung und Aufhängung der Leitungen sowie das arbeitstägliche Abdecken von freigelegter Lei-tungen während der gesamten Bauzeit. Die Leitungsschutz-anweisungen der Ent- und Versorgungsunternehmen sind zu beachten. Vor Baubeginn hat der Auftragnehmer aktuelle Be-standspläne der Versorger zu besorgen. Die Versorger sind im Vorfeld zur Abstimmung über die Bauarbeiten zu unter-richten.

**2.3 Boden von Hand für Querschläge**
Boden von Hand für Querschläge
Zum Aufsuchen von Versorgungsleitungen nach Angabe des AG profilgerecht ausheben. Klassen 3 bis 5.
Aushub zur Wiederverwendung seitlich lagern, später wieder einbauen und verdichten. Nicht wiederverwendbarer Boden in Eigentum des AN übernehmen und von der Baustelle ent-fernen. Die Leitungsschutzanweisungen der Versorgungs-unternehmen und des AG sind zu beachten.
Menge: 10,000 m³

**2.5 Boden von Hand für Hindernisse**
Boden von Hand für Hindernisse
Boden von Hand lösen und fördern. Boden aus Leitungs-gräben profilgerecht von Hand lösen und fördern Klassen 3-5. Berechnet wird der Mehraufwand für die Handarbeit ge-genüber der in den Erdaushubpositionen
berechneten Maschinenarbeit. Hindernisse, wie z.B. Steine, Beton und Mauerreste mit einem Rauminhalt über 0,1 cbm.
Ausführung nach besonderer Anordnung des AG.
Menge: 30,000 m³

*Hinweis: Hinweis Kabel- und Leituingsquerung*
Hinweis Kabel- und Leitungsquerungen
Die Abrechnung von Sichern und Ausbauen von Leitungen, Kabeln und Einbauten erfolgt bei einem Winkel von 45 - 90 Grad quer zur Rohrleitungsachse als Stück sonst längs- verlaufend in Metern. Abgerechnet wird die Unterquerung, nicht die Anzahl der in einem Stück unterquerten Leitungen.

**2.6 Sicherung von Ver- u. Entsorgungsleitungen, NW bis 150, quer**
Sicherung von Ver- u. Entsorgungsleitungen, NW bis 150, quer
zur Baugrube im Baustellenbereich, einschl. aller Arbeiten die zur Abdeckung der Leitung erforderlich werden.
Mit der Vergütung dieser Position sind alle Erschwernisse beim Baugrubenverbau, beim Bodenaushub, bei der Rohrver-legung usw. abgegolten.
Nebeneinanderliegende Leitungen bis zu einem Achsab-stand von 50 cm werden als eine Einheit abgerechnet.
Menge: 30,000 St

**2.7 Sicherung von Ver- u. Entsorgungsleitungen, NW bis 150, längs**
Sicherung von Ver- u. Entsorgungsleitungen, NW bis 150, längs
zur Baugrube im Baustellenbereich, einschl. aller Arbeiten die zur Abdeckung der Leitung erforderlich werden.
Mit der Vergütung dieser Position sind alle Erschwernisse beim Baugrubenverbau, beim Bodenaushub, bei der Rohrver-legung usw. abgegolten.
Nebeneinanderliegende Leitungen bis zu einem Achsab-stand von 50 cm werden als eine Einheit abgerechnet.
Menge: 100,000 m

**2.8 Steinfreien Sand- als Auflager/Rohrummatelungen liefern und einbauen**
Steinfreien Sand- als Auflager und Ummantelungen
Natursand, als Sandbettung und Rohrummantelung gem.
Anlage liefern und einbringen. Körnung: 0 - 3 mm
Seitliches Anstampfen und verdichten.
Die Abrechnung erfolgt nach Aufmaß der eingebauten
Massen in verdichtetem Zustand. Ein Mengennachweis
durch Lieferscheine (abzüglich eines Verdichtungfaktors
von 12%) ist separat aufzustellen.
Menge: 25,000 m³

**2.9 Boden liefern und einbauen**
Boden liefern und einbauen
Geeigneten Boden der Gruppe SE, SW, SI nach DIN 18196
(bindiger Anteil < 5%) liefern und in den
Versorgungsgraben einbauen und verdichten. Die
Abrechnung erfolgt nach Aufmaß der eingebauten Massen
in verdichtetem Zustand. Ein Mengennachweis durch
Lieferscheine (abzüglich eines Verdichtungfaktors von
12%) ist separat aufzustellen.
Menge: 50,000 m³

### 3 Beleuchtungsanlagen

#### 3.1 Demontage der Beleuchtung und Kabelverlegung

*Hinweis: Beleuchtung*
HINWEIS
Sämtliche im Planungsraum vorhandene Leuchten sind vom AN abzurüsten. Das Material verbleibt in Eigentum AG. Transport zur Fläche des AG. Transportweglänge bis 10 km.

Die nachfolgenden Leistungen beschreibt die Arbeiten für die Erneuerung des Beleuchtungsnetzes im Planungsraum.
Die Arbeiten haben in Rücksprache mit dem örtlichen Energieversorger [Stadtwerke Lengerich] zu erfolgen.
Alle Leistungen inklusive Lieferung!

**3.1.1 Abrüsten vorh. Leuchten anpassen**
Abrüsten vorh. Leuchten
Vorhandener Leuchtenmast, Lph bis 5,00 m inkl. Aufsatzleuchte fachgerecht aufnehmen. Das Kabel ist von der Einführung bis zu dem Anschlußkasten herauszuziehen.
Leuchtenmast und Aufsatz laden und auf Anweisung zur Fläche des AG transportieren. Transportweglänge bis 10 km ist einzukalkulieren.
Menge: 8,000 St

**3.1.2 Schutzrohr bis DN 80 liefern und verlegen**
Schutzrohr bis DN 80 liefern und verlegen
Material KG /PP inkl. Erdarbeiten.
Verlegung in Einzelabschnitten
ca. 6 x a 5,00 m
Menge: 25,000 m

**3.1.3 Leerrohr für Versorgungskabel**
Leerrohr DN 75
Liefern und Einbauen eines biegsames Rohr
mit Zugdraht, mit glattem Außenmantel, nicht flammenausbreitend, korrosionsfest, kälteschlagfest als Leerrohr für nachträglichen Versorgungsleitungen. Der Durchmesser des Rohre beträgt min. DN 75 mm.
Menge: 50,000 m

**3.1.4 Erdkabel NYY-J 5x10 mm² im Kabalgraben verlegen**
Erdkabel NYY-J 5 x 10mm²
und in Kabelgraben verlegen, einschl. Trassenwarnband,
einzurechnen ist das herauslegen von Schlaufen für die Anschlüsse der Beleutungsanlagen.
Menge: 250,000 m

#### 3.2 Lieferung und Montage der Beleuchtung

*Hinweis: Beleuchtung*
Hinweis
Beleuchtung

Die nachfolgend beschriebene Beleuchtung beinhaltet die Lieferung und Montage sowie Anschluss von Leuchten der Fa. BEGA.

**3.2.1 Aufsatzleuchte liefern und einbauen**
Aufsatzleuchte liefern und einbauen
BEGA Aufsatzleuchte 77165K3. Asymmetrisch-bandförmige
Lichtstärkeverteilung. LED, 33 W Leuchten-Anschlussleistung, Leuchten-Lichtstrom 3409 lm, Farbtemperatur 3000 K.
Farbwiedergabeindex (CRI) > 80. Mit austauschbarem  BEGA LED-Modul mit Übertemperaturschutz und einer Lebenserwartung von mindestens 50.000 Betriebsstunden. 20-jährige Nachliefergarantie auf das LED-Modul und die Verschleißteile.
Mit BEGA Ultimate Driver® LED-Netzteil, DALI-steuerbar, 220-240 V, 0/50-60 Hz. Schutzart IP65.
Leuchte aus Aluminiumguss, Aluminium und Edelstahl
Beschichtungstechnologie BEGA Unidure®, Farbe Grafit. Klarer Kunststoffzylinder. Reflektor aus eloxiertem Reinstaluminium.
Mit fest angeschlossener Anschlussleitung X05BQ-F 5 G 1 mm², Länge 6 m.
Mastzopfdurchmesser 76 mm, Einstecktiefe 70 mm. Für Lichtpunkthöhen von 3500 - 6000 mm.
Menge: 9,000 St

**3.2.2 Lichtmast liefern und einbauen**
Lichtmast liefern und einbauen
BEGA Lichtmast 70913 aus Aluminium, zertifiziert nach EN 40. Konisch, unterer Durchmesser 135 mm, mit Erdstück 600 mm. Mastzopfdurchmesser 76 mm. Höhe über Flur 3500 mm. Tür mit Innensechskant-Verschluss aus Edelstahl und Gerätesteg mit Schutzleiteranschluss und zwei Schiebemuttern M6 zur Aufnahme eines Anschlusskastens. Oberfläche vorbehandelt, pulverbeschichtet und mit einer Einbrennlackierung, Farbe Grafit versehen.
Menge: 8,000 St

**3.2.3 Bodeneinbauleuchte rund 330 mm liefern und einbauen**
Bodeneinbauleuchte liefern und einbauen
BEGA Bodeneinbauleuchte 84803K3, überrollbar für Druckbelastung bis 2.000 kg (~20 kN). BEGA Hybrid Optics® : Hocheffiziente und verlustarme Lichtverteilung durch Reflektor und optischer Linse. Rotationssymmetrisch streuende Lichtstärkeverteilung. Optisches System 0-30° schwenkbar und um 360° stufenlos drehbar. LED, 38,5 W Leuchten-Anschlussleistung, Leuchten-Lichtstrom 3592 lm, Halbstreuwinkel 24°, Farbtemperatur 3000 K. Farbwiedergabeindex (CRI) > 80. Mit austauschbarem BEGA LED-Modul mit Übertemperaturschutz und einer Lebenserwartung von mindestens 50.000 Betriebsstunden. 20-jährige Nachliefergarantie auf das LED-Modul und die Verschleißteile. Mit BEGA Ultimate Driver® LED-Netzteil, DALI-steuerbar, 220-240 V, 0/50-60 Hz. Schutzart IP 68 10 m. Leuchte aus Edelstahl, Werkstoff-Nr. 1.4301. Sicherheitsglas klar. Reflektor aus eloxiertem Reinstaluminium. Optische Silikonlinse. 1,8 m wasserbeständige Anschlussleitung 07RN8-F 5 G 1 qmm mit eingebautem Wasserstopper und 1,2 m PVC-Installationsrohr. Leuchtendurchmesser 330 mm, Einbautiefe 225 mm.
Menge: 5,000 St

**3.2.4 Bodeneinbaugehäuse rund 330 mm liefern und einbauen**
Bodeneinbaugehäuse liefern und einbauen
BEGA Einbaugehäuse 70688 für die Montage von Bodeneinbauleuchten, überrollbar für Druckbelastung bis 2000 kg. Edelstahl, Werkstoff-Nr. 1.4301. 1 Leitungseinführung für Installationsrohr max. ø 30 mm. 1,8 m wasserbeständige Anschlussleitung H07RN8-F 3 G 1,5 qmm mit eingebautem Wasserstopper und 1,2 m PVC-Installationsrohr. Abmessungen: Ø 395 x 255 mm. Einbauöffnung Ø 297 mm.
Menge: 5,000 St

**3.2.5 Bodeneinbauleuchte rund 205 mm liefern und einbauen**
Bodeneinbauleuchte liefern und einbauen
BEGA Bodeneinbauleuchte 84798K3, überrollbar für Druckbelastung bis 2.000 kg (~20 kN). Mit BEGA Hybrid Optics® : Hocheffiziente und verlustarme Lichtverteilung durch Reflektor und optischer Linse.
Rotationssymmetrisch breitstreuende Lichtstärkeverteilung. Optisches System 0-30° schwenkbar und um 360° stufenlos drehbar. LED, 13,5 W Leuchten-Anschlussleistung, Leuchten-Lichtstrom 1411 lm, Halbstreuwinkel 52°, Farbtemperatur 3000 K. Farbwiedergabeindex (CRI) > 80. Mit austauschbarem BEGA LED-Modul mit Übertemperaturschutz und einer Lebenserwartung von mindestens 50.000 Betriebsstunden. 20-jährige Nachliefergarantie auf das LED-Modul und die Verschleißteile. Mit BEGA Ultimate Driver® LED-Netzteil, DALI-steuerbar, 220-240 V, 0/50-60 Hz. Schutzart IP 68 10 m. Leuchte aus Edelstahl, Werkstoff-Nr. 1.4301. Sicherheitsglas klar. Reflektor aus eloxiertem Reinstaluminium. Optische Silikonlinse. 1,8 m wasserbeständige Anschlussleitung 07RN8-F 5 G 1 qmm mit eingebautem Wasserstopper und 1,2 m PVC-Installationsrohr. Leuchtendurchmesser 205 mm, Einbautiefe 165 mm.
Menge: 5,000 St

**3.2.6 Bodeneinbaugehäuse rund 205 mm liefern und einbauen**
Bodeneinbaugehäuse liefern und einbauen
BEGA Einbaugehäuse 70680 für die Montage von Bodeneinbauleuchten, überrollbar für Druckbelastung bis 2000 kg. Edelstahl, Werkstoff-Nr. 1.4301. 1 Leitungseinführung für Installationsrohr max. ø 30 mm. Abmessungen: Ø 280 x 191 mm. Einbauöffnung Ø 185 mm.
Menge: 5,000 St

**3.2.7 Bodeneinbauleuchte rechteckig liefern und einbauen**
Bodeneinbauleuchte rechteckig liefern und einbauen
BEGA Bodeneinbauleuchte 84159K3, überrollbar fürDruckbelastung bis 1.000 kg (~10 kN). Scheinwerfer mit symmetrischer Lichtstärkeverteilung. Engbündelnde Lichtstärkeverteilung. LED, 18 W Leuchten-Anschlussleistung, Leuchten-Lichtstrom 1220 lm, Farbtemperatur 3000 K. Farbwiedergabeindex (CRI) > 80.
Mit austauschbarem BEGA LED-Modul mit einer mittleren
Bemessungslebensdauer von > 200.000 Betriebsstunden (L80B50 bei ta = 25 °C). 20-jährige Nachliefergarantie auf das LED-Modul und die Verschleißteile. Mit LED-Netzteil, DALI-steuerbar, 220--240 V, 0/50-60 Hz. Schutzart IP 67. Leuchte aus Aluminiumguss, Aluminium und Edelstahl, Abdeckrahmen aus Edelstahl, Werkstoff-Nr. 1.4301.
Sicherheitsglas mattiert. BEGA Vortex Optics® Reflektoroberfläche aus eloxiertem Reinstaluminium. Mit fest angeschlossener, wasserbeständiger Anschlussleitung 07RN8-F 5 G 1 qmm, Länge 1,8 m, mit eingebautem Wasserstopper und 1,2 m PVC-Installationsrohr.
Abmessungen: 535 x 82 x 78 mm. Einbautiefe: 130 mm.
Menge: 3,000 St

### 4 Oberflächen

**4.1 Natursteinpflaster aufnehmen und lagern**
Natursteinpflaster aufnehmen und lagern
Natursteinpflaster, Kantenlängen ca. 6/6 bis 24/12 aufnehmen.
Erschwernis bei der Aufnahme des Belages wegen Fugenverguss ist einzukalkulieren.
Bettung in ca. 15 cm Mörtelbett.
Wiederverwendbare Steine säubern und im Baustellenbereich lagern. Nicht wiederverwendbare und überschüssige Steine sowie Aufbruchgut sind vom AN
abzufahren und zu beseitigen.
Dicke der Steine: bis 15 cm
Menge: 200,000 m²

**4.3 Ungebundene Tragschichten aufnehmen - wieder einbauen**
Ungebundene Tragschichten aufnehmen - wieder einbauen
Schottertragschicht, verfestigte Frostschutzschicht, Schlacke u. dgl. gesondert aufnehmen, zwischenlagern und als Unterbau wiedereinbauen. Zwischenlagerung wird nicht gesondert vergütet.
Einbau in Fahrbahnflächen, Gehwegen, Nebenanlagen.
Die Verdichtung ist im Rahmen der Eigenüberwachung ohne gesonderte Vergütung nachzuweisen.
Verdichtungsziel: EV2 >= 120 MN/m²
Menge: 50,000 m³

**4.4 Ungebundene Tragschichten aufnehmen - abfahren**
Ungebundene Tragschichten aufnehmen - abfahren
Leistungsumfang wie vor beschrieben, jedoch
Unterbaumateial wird Eigentum des AN und ist von der Baustelle zu entfernen, abzufahren und gem. KrW-/AbfG,
einschließlich aller anfallenden Kosten, ordnungsgemäß
zu entsorgen.
Menge: 35,000 m³

**4.5 Schottertragschicht (Sandstein) 0/32**
Schottertragschicht (Sandstein) 0/32
Tragfähiges Mineralgemisch als ungebundene Tragschicht liefern, profilgerecht einbauen und verdichten.
EV2 120 MN/m².
Material: gebrochenes Naturstein aus der Region
(Ibbenbürener Sandstein)
Gesamtdicke:  8-25 cm
Einbaubreite:  Rohrgrabenbreite
Verdichtungsziel:  EV2>=120 MN/m²

Einbau als Vorprofil bzw. als ungebundene Tragschicht (STS) auf Anweisung Bauleitung
Menge: 50,000 t

**4.6 Schotterplanum herstellen und verdichten**
Schotterplanum herstellen und verdichten
Schotterplanum auf der Oberflaeche des Baukörpers mit einer Genauigkeit von ± 2 cm zur Sollhoehe herstellen. Die Verdichtung ist im Rahmen der Eigenüberwachung ohne
gesonderte Vergütung nachzuweisen.
Menge: 200,000 m²

**4.7 Natursteinpflaster, bauseits lagernd, wieder verlegen**
Natursteinpflaster, bauseits lagernd, wieder verlegen
Natursteinpflaster, Kantenlängen 6/6 bis 10/10
Dicke der Steine: bis 15 cm

Verband: wie Bestand
Auflager: 4 cm  Brechsand- Splittgemisch 2/5

Verfugung des Natursteinpflasters mit Mörtelmischung (wie vorhanden)

In den EP sind alle erforderlichen Erdarbeiten und Lieferung des Pflasterauflagers einzurechnen.
Menge: 200,000 m²

### 5 Stundenlohnarbeiten

*Hinweis: Hinweis zu Stundenlohnarbeiten*
Die nachfolgenden Positionen kommen nur auf Anordnung durch den Auftraggeber oder dessen Vertreter zur Aus-führung. Für Stundenlohnarbeiten durch Arbeitskräfte wird ein Verrechnungssatz angeboten, der sämtliche Aufwendungen enthält, insbesondere den tatsächlichen Lohn einschließlich vermögenswirksamer Leistungen mit den Zuschlägen für Gemeinkosten (Sozialbeiträge, Winterbau-umlage usw.) sowie Lohn- und Gehaltsneben- kosten. Zuschläge für Nacht-, Sonntags- und Feiertagsarbeit sind nicht eingerechnet.
Für Stundenlohnarbeiten durch Baugeräte wird ein Ver- rechnungssatz angeboten, der sämtliche Aufwendungen für den Einsatz enthält. Hierzu zählen Betriebsstoffkosten sowie sämtliche Zuschläge einschließlich der Kosten für das Bedienungspersonal. Der Verrechnungssatz gilt für das zum Zeitpunkt des Abrufs einsatzbereit auf der Baustelle befindliche Baugerät. Abgerechnet wird nach tatsächlich geleisteten Arbeitsstunden.
Der Auftragnehmer hat über Stundenlohnarbeiten arbeitstäglich
Stundenlohnzettel in 2 -fache Ausfertigung einzureichen.
Diese müssen außer den Angaben nach VOB/B§ 15 Nr. 3
- das Datum,
- die Bezeichnung der Baustelle,
- die genaue Bezeichnung des Ausführungsortes
  innerhalb der Baustelle,
- die Art der Leistung,
- die Namen der Arbeitskräfte und deren Berufs-,
  Lohn- oder Gehaltsgruppe,
- die geleisteten Arbeitsstunden je Arbeitskraft bzw.
  Baugerät, enthalten,

Die Originale der Stundenlohnzettel behält der Auftraggeber, die bescheinigten Durchschriften erhält der Auftragnehmer Materiallieferungen bzw. Einbauten sind für Maßnahmen geringeren Umfanges die planerisch nicht greifbar sind.

**5.1 Stundenlohnarbeiten - Vorarbeiter/Polier**
Stundenlohnarbeiten durch Arbeitskräfte auf Anordnung des AG ausführen. Angeboten wird für die jeweilige Arbeitskraft ein Verrechnungssatz, der sämtliche Aufwendungen enthält, insbesondere den tatsächlichen Lohn einschl. vermögenswirksamer Leistungen mit den Zuschlägen für Gemeinkosten (Sozialkostenbeiträge, Winterbauumlage und dgl. sowie Lohn- und Gehaltsnebenkosten. Zuschläge für Überstunden sind einzurechnen, Zuschläge für Nacht-, Sonntags- und Feiertagsarbeit sind jedoch nicht einzurechnen.
Vorarbeiter/Polier
Menge: 5,000 Std

**5.2 Stundenlohnarbeiten - Baufacharbeiter**
Stundenlohnarbeiten durch Arbeitskräfte auf Anordnung des AG ausführen. Leistungsumfang wie vor, jedoch
Baufacharbeiter oder Monteur
Menge: 10,000 Std

**5.3 Stundenlohnarbeiten - Frontlader**
Stundenlohnarbeiten durch Baugeräte auf Anordnung des AG ausführen. Angeboten wird für die jeweilige Baugerät ein Verrechnungssatz, der sämtliche Aufwendungen für den Einsatz enthält, insbesondere Gerätevorhalte- und Betriebsstoffkosten, sowie sämtliche Zuschläge einschl. der Kosten für das Bedienungspersonal. Der Verrechnungssatz gilt für den Zeitpunkt des Abrufes einsatzbereit auf der Baustelle befindliches Baugerät, einschl. eventl. erforderlichen Zugmaschinen.
Abgerechnet wird nach den tatsächlich geleisteten Arbeitsstunden. An- und Abfahrtszeiten werden nicht gesondert vergütet.
Frontlader luftbereift, 45 - 75 kW
Menge: 10,000 Std

**5.4 Verrechnungssatz, Baugerät Bagger bis 0,4 cbm**
Stundenlohnarbeiten durch Baugeräte auf Anordnung des
AG ausführen. Leistungsumfang wie vor, jedoch
Bagger bis 0,4 cbm.
Menge: 10,000 Std

**5.5 Stundenlohnarbeiten, Baugerät Bagger 0,4-1,5 cbm**
Stundenlohnarbeiten durch Baugeräte auf Anordnung des
AG ausführen. Leistungsumfang wie vor, jedoch
Bagger 0,4-1,5 m3
Menge: 10,000 Std

**5.6 Stundenlohnarbeiten - LKW**
Stundenlohnarbeiten durch Baugeräte auf Anordnung des
AG ausführen. Leistungsumfang wie vor, jedoch
LKW-Kipper, 15 to Nutzlast, Allradantrieb
Menge: 10,000 Std

**5.7 Stundenlohnarbeiten - Stemmhammer**
Stundenlohnarbeiten durch Baugeräte auf Anordnung des
AG ausführen. Leistungsumfang wie vor, jedoch
Stemmhammer
Menge: 20,000 Std

**5.8 Stundenlohnarbeiten - Hubsteiger**
Stundenlohnarbeiten durch Baugeräte auf Anordnung des
AG ausführen. Leistungsumfang wie vor, jedoch
Hubsteiger
Menge: 5,000 Std

**5.9 Beton C 12/15 XO**
Beton C 12/15 XO
liefern, einbauen und verdichten.
Menge: 1,000 m³
